# Fregadero profesional con circuito para agua purificada, referencia 898801MCNM de Ramón Soler. Negro mate - Pure Water de Ramón Soler

- Propiedad del archivo: CONSTRUNARIO
- Formato: FIEBDC-3/2012
- Programa: Construnario Versión 3.51
- Fecha de los precios: 22/11/2023
- Divisa: EUR

**38E306085** u Fregadero profesional con circuito para agua purificada, referencia 898801MCNM de Ramón Soler. Negro mate - Pure Water de Ramón Soler
Precio: 492.00
Fregadero profesional con circuito para agua purificada, referencia 898801MCNM de la serie Pure Water de Ramón Soler. Negro mate Código EAN: 8428506060854
