# Filtro de carbono activo, referencia 3785 de Ramón Soler - Pure Water de Ramón Soler

- Propiedad del archivo: CONSTRUNARIO
- Formato: FIEBDC-3/2012
- Programa: Construnario Versión 3.51
- Fecha de los precios: 22/11/2023
- Divisa: EUR

**220101** u Filtro de carbono activo, referencia 3785 de Ramón Soler - Pure Water de Ramón Soler
Precio: 134.80
Filtro de carbono activo.
Incluye: Cartucho filtrador de agua, sujeción a pared y conexiones a grifo y a toma de agua (llaves de paso NO incluidas). Código EAN: 8428506201011
