# Monomando para fregadero con caño giratorio de tubo, referencia 1809 de Ramón Soler - Bajos de Ramón Soler

- Propiedad del archivo: CONSTRUNARIO
- Formato: FIEBDC-3/2012
- Programa: Construnario Versión 3.51
- Fecha de los precios: 22/11/2023
- Divisa: EUR

**18E300516** u Monomando para fregadero con caño giratorio de tubo, referencia 1809 de Ramón Soler - Bajos de Ramón Soler
Precio: 59.30
Grifo de fregadero con caño bajo giratorio, cromado Diamond Finish, sistema C2 de ahorro de agua del 50%, limitador de temperatura y sistema anticorrosión patentado Código EAN: 8428506005169
