# Conjunto monomando empotrado, 2 vías con rociador metálico Ø 250 mm, referencia K5915021CUC de Ramón Soler. Cobre cepillado - Serie Odisea Joya de Ramón Soler

- Propiedad del archivo: CONSTRUNARIO
- Formato: FIEBDC-3/2012
- Programa: Construnario Versión 3.51
- Fecha de los precios: 28/02/2024
- Divisa: EUR

**59D307709** u Conjunto monomando empotrado, 2 vías con rociador metálico Ø 250 mm, referencia K5915021CUC de Ramón Soler. Cobre cepillado - Serie Odisea Joya de Ramón Soler
Precio: 1067.20
Conjunto monomando empotrado, 2 vías con rociador metálico Ø 250 mm, referencia K5915021CUC de Ramón Soler. Cobre cepillado
