# Interruptor conmutador para tarjeta, referencia 10068 de BJC

- Propiedad del archivo: CONSTRUNARIO
- Formato: FIEBDC-3/2012
- Programa: Construnario Versión 3.51
- Fecha de los precios: 02/03/2023
- Divisa: EUR

**BJC10068** u Interruptor conmutador para tarjeta, referencia 10068 de BJC
Precio: 64.93
Disponible hasta agotar existencias. Mecanismo con tapa incorporada 10 (1,5) A 250 V~ Envase 1 Para cargas inductivas se recomienda el uso de un contactor Tarjetas de 45 a 54 mm de ancho Señalizador luminoso incorporado Código EAN: 8421870133612
