# Placa para 6 módulos estrechos o 3 anchos, referencia 16656-PL de BJC. Plata

- Propiedad del archivo: CONSTRUNARIO
- Formato: FIEBDC-3/2012
- Programa: Construnario Versión 3.51
- Fecha de los precios: 02/03/2023
- Divisa: EUR

**BJC16656_PL** u Placa para 6 módulos estrechos o 3 anchos, referencia 16656-PL de BJC. Plata
Precio: 18.07
190x85 mm. Para caja 908 BJC o similares. Conjunto compuesto por bastidor y placa Código EAN: 8421870024088 Código ETIM 8.0: EC000007
