# Marco antibacterias, referencia 18012-BF de la serie Iris Plus de BJC. 2 elementos. Blanco. Horizontal

- Propiedad del archivo: CONSTRUNARIO
- Formato: FIEBDC-3/2012
- Programa: Construnario Versión 3.51
- Fecha de los precios: 02/03/2023
- Divisa: EUR

**BJC18012-BF** u Marco antibacterias, referencia 18012-BF de la serie Iris Plus de BJC. 2 elementos. Blanco. Horizontal
Precio: 10.46
Medidas: 164x82 mm. El acabado antibacteriano de Iris e Iris plus dificulta la supervivencia y transmisión de microorganismos, lo que le convierte en el aliado perfecto para lugares de alta concurrencia donde la transmisión pueda ser elevada, ya sea hospitales, residencias y centros de asistencia o zonas comunes de oficinas o comunidades de propietarios. Código EAN: 8,42187E+12
