# Señalizador luminoso neón (tecla estrecha)

- Propiedad del archivo: CONSTRUNARIO
- Formato: FIEBDC-3/2012
- Programa: Construnario Versión 3.51
- Fecha de los precios: 02/03/2023
- Divisa: EUR

**BJC18039_3** u Señalizador luminoso neón (tecla estrecha)
Precio: 9.36
Señalizadores luminosos de BJC para interruptor, conmutador, cruzamiento y pulsador referencia 18039-3. Tecla estrecha. 230V~ Envase 20 unidades. Código EAN: 8421870050025
