# Marco 1 elemento para tarjetero blanco

- Propiedad del archivo: CONSTRUNARIO
- Formato: FIEBDC-3/2012
- Programa: Construnario Versión 3.51
- Fecha de los precios: 02/03/2023
- Divisa: EUR

**BJC21200** u Marco 1 elemento para tarjetero blanco
Precio: 3.55
Marco 1 elemento para tarjetero blanco BJC, con referencia 21200 de la familia Coral Código EAN: 8421870120414 Código ETIM 8.0: EC000007
