# Tapa para tomas TV-FM, referencia 21330 de las series Iris y Mega de BJC. Blanco

- Propiedad del archivo: CONSTRUNARIO
- Formato: FIEBDC-3/2012
- Programa: Construnario Versión 3.51
- Fecha de los precios: 02/03/2023
- Divisa: EUR

**BJC21330** u Tapa para tomas TV-FM, referencia 21330 de las series Iris y Mega de BJC. Blanco
Precio: 2.88
Las tomas de señal para TV y FM cumplen con las normas UNE 20523 y CEI 16 Código EAN: 8421870120537 Código ETIM 8.0: EC000011
