# Tecla doble interruptor/conmutador con visor dorado Malta

- Propiedad del archivo: CONSTRUNARIO
- Formato: FIEBDC-3/2012
- Programa: Construnario Versión 3.51
- Fecha de los precios: 02/03/2023
- Divisa: EUR

**BJC22709_DML** u Tecla doble interruptor/conmutador con visor dorado Malta
Precio: 8.44
Tecla doble interruptor/conmutador con visor dorado Malta BJC, con referencia 22709-DML de la familia Mega Código EAN: 8421870082958 Código ETIM 8.0: EC000011
