# Placa para fijación de aparellaje, referencia 4544 de BJC

- Propiedad del archivo: CONSTRUNARIO
- Formato: FIEBDC-3/2012
- Programa: Construnario Versión 3.51
- Fecha de los precios: 02/03/2023
- Divisa: EUR

**BJC4544** u Placa para fijación de aparellaje, referencia 4544 de BJC
Precio: 4.09
Placas para fijación de aparellaje en el interior de las cajas I-6203 Código EAN: 8421870424093 Código ETIM 8.0: EC000013
