# Lama de aluminio extrusionado, PS-65 de Saxun. Autocierre. Espesor nominal: 13,50 mm

- Propiedad del archivo: CONSTRUNARIO
- Formato: FIEBDC-3/2012
- Programa: Construnario Versión 3.51
- Fecha de los precios: 13/03/2023
- Divisa: EUR

**033352** m2 Lama de aluminio extrusionado, PS-65 de Saxun. Autocierre. Espesor nominal: 13,50 mm
Lama de aluminio extrusionado, PS-65 de Saxun. Autocierre. Espesor nominal: 13,50 mm Espesor nominal 13,50 mm Superficie de cobertura 65,10 mm *Area libre de aireación 26,50 % Número de lamas por metro 15,40 ud Peso lama 11 kg/m2 Unidad de embalaje 60 m/l Largo de producción 5,80 m - 7 m Diámetro mínimo de enrollamiento 80 mm Tamaño ventanilla, lama perforada 23x120 mm Lama de parecidas características a la PS-64, mejorando enormemente la seguridad ofrecida mediante el sistema de bloqueo que conforma la varilla intermedia, que impide su subida manual, en gran medida, desde el exterior. Puede servirse ciega o perforada, donde pondrán ponerse ventanas de metacrilato, que favorecerá la entrada de la luz. Es compatible con el juego de tapón PS-65 Autocierre, de modo que podremos evitar el desplazamiento lateral de las lamas. Versiones disponibles: Ciega; mixta; perforada; mixta con metacrilato; perforada con metacrilato. Acabados: Blanco Plata y RAL normalizado Anodizado Lacado madera
