# Kit de puesta en marcha y mantenimiento de Zettler

- Propiedad del archivo: CONSTRUNARIO
- Formato: FIEBDC-3/2012
- Programa: Construnario Versión 3.51
- Fecha de los precios: 14/03/2023
- Divisa: EUR

**516015048** u Kit de puesta en marcha y mantenimiento de Zettler
Precio: 181.19
El kit incluye: Filtros de prueba para probar la alarma y los fallos del reflector y un paño para limpiar las lentes y los reflectores
