# Calentador de prisma de Zettler. Negro

- Propiedad del archivo: CONSTRUNARIO
- Formato: FIEBDC-3/2012
- Programa: Construnario Versión 3.51
- Fecha de los precios: 14/03/2023
- Divisa: EUR

**516015051** u Calentador de prisma de Zettler. Negro
Precio a consultar. Diseñado para su uso en condiciones ambientales en las que la condensación afecta al reflector de la barrera lineal. El calentador reducirá la probabilidad de condensación y se fija detrás de la base de montaje.
