# Detector óptico de humos convencional intrínsecamente seguro, referencia MR601TEx de Zettler

- Propiedad del archivo: CONSTRUNARIO
- Formato: FIEBDC-3/2012
- Programa: Construnario Versión 3.51
- Fecha de los precios: 14/03/2023
- Divisa: EUR

**516054011Y** u Detector óptico de humos convencional intrínsecamente seguro, referencia MR601TEx de Zettler
Precio: 107.34
Detector óptico de humos convencional intrínsecamente seguro, mod. MR601TEx. ATEX: Ex II 1GD
