# Aerosol de prueba Solo C3 para detector de CO para uso con el dispensador SOLO330 de Zettler

- Propiedad del archivo: CONSTRUNARIO
- Formato: FIEBDC-3/2012
- Programa: Construnario Versión 3.51
- Fecha de los precios: 14/03/2023
- Divisa: EUR

**517001262** u Aerosol de prueba Solo C3 para detector de CO para uso con el dispensador SOLO330 de Zettler
Precio: 21.93
Botellín de prueba CO Surestest Solo, para uso con el dispensador SOLO330; aprox. 200 test por botellín. • Diseñado para usar en combinación con el dosificador Solo • Estímulo de CO auténtico y no inflamable • Dosificación controlada • Diseñado para usar en combinación con el dosificador Solo
