# Unidad principal para tubo de detección de humo por aspiración Scorpion de Zettler

- Propiedad del archivo: CONSTRUNARIO
- Formato: FIEBDC-3/2012
- Programa: Construnario Versión 3.51
- Fecha de los precios: 14/03/2023
- Divisa: EUR

**517001271** u Unidad principal para tubo de detección de humo por aspiración Scorpion de Zettler
Precio: 798.82
La unidad principal Scorpion se monta siempre en posición adyacente a un punto de muestreo en una tubería del sistema ASD, normalmente al final del recorrido. Solo se necesita una unidad principal para cada tramo de tubería, independientemente del número de puntos de muestreo. Los detectores de humo de difícil acceso son comunes en la mayoría de los edificios, por lo que una gran variedad de emplazamientos ha adoptado Scorpion, en particular: • Universidades • Hospitales • Sector retail • Bancos • Aeropuertos • Almacenes • Bases militares Características: • Humo adaptado para la prueba funcional de los sistemas ASD • Tiempo de humo ajustable según los requisitos del sistema en prueba • Adecuado para las tecnologías de dispersión de luz, recuento de partículas y cámara de niebla • La función de tiempo de transporte permite controlar el rendimiento del sistema ASD en curso
