# Kit de prueba Testifire 1001 para detectores de humo y temperatura de Zettler

- Propiedad del archivo: CONSTRUNARIO
- Formato: FIEBDC-3/2012
- Programa: Construnario Versión 3.51
- Fecha de los precios: 14/03/2023
- Divisa: EUR

**517001278** u Kit de prueba Testifire 1001 para detectores de humo y temperatura de Zettler
Precio: 2278.06
Unidad de prueba para humo y calor Testifire. • 1 comprobador Testifire para detectores de humo y temperatura. • 1 cartucho de humo Testifire. • 2 baterías tipo bastón Solo. • 1 cargador de batería Solo
