# Máster para Hycleen, referencia 351110656 de Georg Fischer. Máximo: 50 controladores

- Propiedad del archivo: CONSTRUNARIO
- Formato: FIEBDC-3/2012
- Programa: Construnario Versión 3.51
- Fecha de los precios: 29/01/2024
- Divisa: EUR

**351110656** u Máster para Hycleen, referencia 351110656 de Georg Fischer. Máximo: 50 controladores
Master para máx. 50 controladores Consiste en: pantalla táctil 10.1", fuente de alimentación, conexión bluetooth, 2 enchufes M12, cable 2x300m (500m con la fuente de alimentación), 2 jacks Rj45 (Ethernet), 2 conexiones USB, jack USB (sólo lectura), salida de relé, juego de tornillos.
