# Unidad de cierre de acero inoxidable, referencia 350739081 de Georg Fischer

- Propiedad del archivo: CONSTRUNARIO
- Formato: FIEBDC-3/2012
- Programa: Construnario Versión 3.51
- Fecha de los precios: 29/01/2024
- Divisa: EUR

**350739081** u Unidad de cierre de acero inoxidable, referencia 350739081 de Georg Fischer
Descripción: para 1380.320/.001 Material: acero inoxidable, EPDM Temperatura: máx. 70°C (a corto plazo 90°C)
