# Válvula de esquina JRG, referencia 350877802 de Georg Fischer. 1/2"

- Propiedad del archivo: CONSTRUNARIO
- Formato: FIEBDC-3/2012
- Programa: Construnario Versión 3.51
- Fecha de los precios: 29/01/2024
- Divisa: EUR

**350877802** u Válvula de esquina JRG, referencia 350877802 de Georg Fischer. 1/2"
Descripción: a 2112 / 2210, 2142 / 2240 Material: bronce, acero inoxidable Conexión: rosca macho de entrada, tuerca de unión de salida
