# Conector oculto Sanipex, referencia 351616190 de Georg Fischer. 1/2"

- Propiedad del archivo: CONSTRUNARIO
- Formato: FIEBDC-3/2012
- Programa: Construnario Versión 3.51
- Fecha de los precios: 29/01/2024
- Divisa: EUR

**351616190** u Conector oculto Sanipex, referencia 351616190 de Georg Fischer. 1/2"
Descripción: para tuberías JRG Sanipex, JRG Sanipex MT Material: bronce, plástico Conexión: rosca macho, unión con agarre cónico
