# Conexión de brida, referencia 761065279 de Georg Fischer. d125

- Propiedad del archivo: CONSTRUNARIO
- Formato: FIEBDC-3/2012
- Programa: Construnario Versión 3.51
- Fecha de los precios: 29/01/2024
- Divisa: EUR

**761065279** u Conexión de brida, referencia 761065279 de Georg Fischer. d125
Material: fundición, con recubrimiento GFK Adecuado para portabridas Apretar los tornillos con un par de torsión, según lo indicado Tornillos, roscas y arandelas disponibles comercialmente
