# Puerta cortafuego, modelo Delta EI2 60 C5 de Julfer. Resistencia al fuego homologada de 60 minutos

- Propiedad del archivo: CONSTRUNARIO
- Formato: FIEBDC-3/2012
- Programa: Construnario Versión 3.51
- Fecha de los precios: 05/05/2023
- Divisa: EUR

**DELTAEI260** u Puerta cortafuego, modelo Delta EI2 60 C5 de Julfer. Resistencia al fuego homologada de 60 minutos
El modelo Delta EI2 60 C5 (antigua RF 60) tiene una resistencia al fuego homologada de 60 minutos además de una resistencia mecánica de más de 200.000 ciclos de apertura y cierre. Disponible en una hoja, monta 2 bisagras con marcado CE y un bulón antipalanca. Su hoja está formada por dos planchas de acero ensambladas sin soldaduras y una combinación de materiales resistentes al fuego. Por último, se suministra con marco esquinero CS5, preparado para instalar en obra con mortero o mediante tornillos.
