# Ventana de PVC modelo FIN-Window Slim-line 77 de Finstral. Perfiles estrechos

- Propiedad del archivo: CONSTRUNARIO
- Formato: FIEBDC-3/2012
- Programa: Construnario Versión 3.51
- Fecha de los precios: 08/05/2023
- Divisa: EUR

**SLIMLINE77** m Ventana de PVC modelo FIN-Window Slim-line 77 de Finstral. Perfiles estrechos
El marco de la ventana está compuesto por un perfil aislante de PVC de grandes prestaciones y soldado en las esquinas: aísla perfectamente, es fácil de mantener y duradero. Como no utilizamos espumas expandidas, la ventana siempre es 100% reciclable.
