# Válvula modelo VV de Sigeval. Disponible DN50-200

- Propiedad del archivo: CONSTRUNARIO
- Formato: FIEBDC-3/2012
- Programa: Construnario Versión 3.51
- Fecha de los precios: 22/06/2023
- Divisa: EUR

**VV_SIG** u Válvula modelo VV de Sigeval. Disponible DN50-200
La válvula modelo VV ha sido diseñada para aplicaciones donde se necesite un acoplamiento rápido y sencillo. Además, el interior de la válvula está vulcanizado, proporcionando así, una mayor durabilidad del conjunto. Su instalación se realiza de una forma fácil, por medio de juntas rápidas, eliminando bridas de unión, soldaduras y mano de obra especializada, lo cual reduce drásticamente tiempos muertos y costes de montaje. Esta válvula puede ser utilizada en final de tubería a la presión de trabajo máxima.
