# Radiador eléctrico de aceite Caldorad Humi de Olimpia Splendid

- Propiedad del archivo: CONSTRUNARIO
- Formato: FIEBDC-3/2012
- Programa: Construnario Versión 3.51
- Fecha de los precios: 18/07/2023
- Divisa: EUR

**CaldoradHumi** u Radiador eléctrico de aceite Caldorad Humi de Olimpia Splendid
Calor duradero y aire confortable. Caldorad Humi es el radiador eléctrico de aceite con 9 or 13 elementos calentadores que intensifican la difusión y la duración en el tiempo del calor en el interior de la habitación. Además, gracias al humidificador integrado, ayuda a mantener el nivel adecuado de humedad en el aire, obteniendo así confort máximo. 2 versiones disponibles: CaldoRad Humi 9 (potencia calorífica máxima 2000 W) CaldoRad Humi 13 (potencia calorífica máxima de 2500 W) Controles mecánicos Termostato de seguridad Termostato ambiente Interruptor antivuelco Función anticongelante Manillas integradas Ruedas Enrollacables Humidificador integrado con capacidad de depósito de 450 ml
