# Tubería de PRFV AMIBLU, DN 300, PN01, SN 5000, LN= 6m, lecho con grava y tendido. Saneamiento no urbano

- Propiedad del archivo: CONSTRUNARIO
- Formato: FIEBDC-3/2012
- Programa: Construnario Versión 3.51
- Fecha de los precios: 11/10/2023
- Divisa: EUR
- Código: amiblu-pipes (16/10/2023)

**PLN63005NU** m Tubería de PRFV AMIBLU, DN 300, PN01, SN 5000, LN= 6m, lecho con grava y tendido. Saneamiento no urbano. (16/10/2023)
Suministro y colocación de tubería de poliéster reforzado con fibra de vidrio AMIBLU para saneamiento no urbano, de diámetro nominal DN300 mm, presión nominal PN1, conforme a norma UNE-EN 14364 y/o según normativa vigente, rigidez SN5000 N/m2, longitud nominal efectiva LN 6 m, resistente a water jetting según norma DIN19523 incluso parte proporcional de junta de unión. Incluye equipos, maquinaria y materiales a pie de obra, extendido del lecho de la tubería con 15 cm de grava, colocación y montaje/unión de la tubería. No incluye excavación de la zanja ni adecuación del fondo, ni el relleno de la tubería hasta cota terreno (tubería y principal) ni la mano de obra ni maquinaria correspondiente.

| Código | Ud | Descripción | Rendimiento | Precio | Importe |
|---|---|---|---|---|---|
| MTCGA5263105 | m3 | Gravilla A 5/2, 6/3, 10/5 mm (material) | 0.160 | 11.74 | 1.88 |
| LN63005 | m | Tubería de PRFV AMIBLU, DN 300, PN01, SN 5000, LN= 6m (material; 16/10/2023) | 1.000 | 57.53 | 57.53 |
| MTCLUMJETA | kg | Lubricante para unión mediante junta elástica de tubos y accesorios. (material) | 0.010 | 2 | 0.02 |
| MQCRC7110009018 | h | Retrocargo 71/100 CV, Cazo: 0,9-0,18m3 (maquinaria) | 0.040 | 37.67 | 1.51 |
| MQCCVG101130 | h | Camión volquete grúa 101/130 CV (maquinaria) | 0.050 | 39.53 | 1.98 |
| MOC062 | h | Oficial 1ª construcción de obra civil (mano de obra) | 0.060 | 20.4 | 1.22 |
| MOC063 | h | Ayudante construcción de obra civil (mano de obra) | 0.200 | 18.1 | 3.62 |
|  |  | Costes directos |  |  | 67.76 |

## Recursos

**LN63005** m Tubería de PRFV AMIBLU, DN 300, PN01, SN 5000, LN= 6m
Suministro de tubería de poliéster reforzado con fibra de vidrio AMIBLU para saneamiento, de diámetro nominal DN300 mm, presión nominal PN1, conforme a norma UNE-EN 14364 y/o según normativa vigente, rigidez SN5000 N/m2, longitud nominal efectiva LN 6 m, resistente a water jetting según norma DIN19523 incluso parte proporcional de junta de unión
