# Sistema de extinción de incendios de agentes inertes, INERT-SIEX™ de Siex. Con restrictor

- Propiedad del archivo: CONSTRUNARIO
- Formato: FIEBDC-3/2012
- Programa: Construnario Versión 3.51
- Fecha de los precios: 28/08/2023
- Divisa: EUR

**INERT-SIEX** u Sistema de extinción de incendios de agentes inertes, INERT-SIEX™ de Siex. Con restrictor
INERT-SIEX™ 01 se adapta a las necesidades más exigentes con el mayor respeto al medioambiente utilizando ARGÓN como agente extintor. La variedad de agente inertes dentro de nuestra gama INERT-SIEX™, proporcionan la mayor variedad en las características de la descarga para conseguir la protección más eficiente. El agente extintor de IG 01, gracias a su alta densidad, se desplaza rápidamente a la zona inferior de la sala. Es muy recomendable para riesgos de clase A, B y C, en salas con falso suelo. El modo de actuación del sistema es mediante inundación total de la sala, asegurando la descarga completa en menos de 1 minuto. El equipo de SIEX siguiendo las normativas vigentes para el uso de estos sistemas, estudiará el diseño más adecuado a cada riesgo adaptándolo a cada necesidad. Ayudado con la tecnología más avanzada para los cálculos (contamos con software específico certificado por VdS) y unido a la experiencia del equipo, SIEX garantiza protección a medida sea cual sean las características del recinto.
