# Actuador neumático con cilindro estándar, serie MCQV2 de Matelco

- Propiedad del archivo: CONSTRUNARIO
- Formato: FIEBDC-3/2012
- Programa: Construnario Versión 3.51
- Fecha de los precios: 30/08/2023
- Divisa: EUR

**MCQV2S** u Actuador neumático con cilindro estándar, serie MCQV2 de Matelco
Características ¦ Sin lubricación La carcasa especial y el casquillo permiten la lubricación automática del vástago. ¦ Larga vida útil de gran calidad Los tubos del cilindro de aluminio anodizado duro ofrecen una alta resistencia a la corrosión y bajo rozamiento interno.. ¦ Especificaciones ISO-15552 estándar Cumple con las especificaciones ISO-15552, lo que permite la intercambiabilidad en todo el mundo. ¦ Fijaciones de cilindros Disponible con una amplia gama reconocida internacionalmente de fijaciones fijas y flexibles.
