# Aislamiento térmico con lana de roca proyectada, de Ignifugaciones Generales, S.L. Precio por cm

- Propiedad del archivo: CONSTRUNARIO
- Formato: FIEBDC-3/2012
- Programa: Construnario Versión 3.51
- Fecha de los precios: 06/09/2023
- Divisa: EUR

**IG110101** cm2 Aislamiento térmico con lana de roca proyectada, de Ignifugaciones Generales, S.L. Precio por cm.
Precio: 5.80
Aislamiento térmico con lana de roca proyectada, de Ignifugaciones Generales, S.L. Precio por cm. Densidad: 175 kg/m3 ( + -10% ) Color: gris claro PH: 12,5. Combustibilidad: A-1 Conductividad térmica: 0,0456 W / m·K Coste mínimo 9 € ? Desde la entrada en vigor del Código Técnico de la Edificación y su Documento Básico sobre Habitabilidad de Ahorro de Energía DB HE, cada vez es más importante y más exigente el aislamiento térmico en la edificación. ? Disponemos de soluciones de aislamiento térmico con lana de roca proyectada. Es un mortero compuesto por partículas de lanas minerales de roca basáltica, aglomerantes hidráulicos inorgánicos y aditivos antipolvo. Está exento de amianto y de otros productos nocivos. ? Aplicado, presenta un aspecto rugoso. No es tóxico ni patógeno. Las aplicaciones más habituales son el aislamiento térmico entre viviendas y locales no calefactados (garajes, locales comerciales, almacenes, etc...) o de aislamiento en fachadas ventiladas. ? Aplicado con sistemas de proyección se consigue un acabado continuo y uniforme, ya sea por la parte inferior de los forjados o sobre elementos delimitadores verticales. También proporciona un gran aislamiento acústico. ? Los morteros se aplican con sistema por vía seca con equipos de maquinaria neumática que realizan la dosificación adecuada y bombean el producto a través de una manguera de gran diámetro hasta la pistola de proyección, que allí hace la mezcla con el agua y la impulsión le da el aire. ? Una vez proyectado, tiene un aspecto de color gris claro y tacto rugoso blando. ? El resultado de la aplicación es una protección óptima como aislante térmico y acústico hecho con un material ligero, con una buena adherencia sobre la superficie de aplicación, y una buena capacidad para aguantar los cambios climáticos. Tiene buena flexibilidad y adherencia que le permite adaptarse a casi todos los soportes sin fisuras ni desprendimientos. ? En función del coeficiente de transmisión térmica exigido (U en W/m2K) y el grosor del material existente de hormigón u obra, nuestro departamento técnico realizará un estudio para realizar el cálculo del espesor necesario para cumplir con las exigencias del proyecto.
