# Chorreado de superficies in situ, acabado Sa2 1/2 con la garantía de Ignifugaciones Generales, S.L

- Propiedad del archivo: CONSTRUNARIO
- Formato: FIEBDC-3/2012
- Programa: Construnario Versión 3.51
- Fecha de los precios: 06/09/2023
- Divisa: EUR

**IG120102** m2 Chorreado de superficies in situ, acabado Sa2 1/2 con la garantía de Ignifugaciones Generales, S.L.
Precio: 22.00
El objeto principal en la preparación de superficies es obtener una superficie que nos permita una adherencia satisfactoria de los recubrimientos posteriores. En cuanto al chorreado de superficies se trata de un proceso de limpieza para cualquier tipo de superficie mediante el lanzamiento de diferentes partículas de diferente grosor con un chorro de aire a presión según la naturaleza del material a tratar y el grado de preparación que queremos conseguir. Las presiones habituales de los sistemas de chorreado son entre 4 y 8 bares de presión. Se proyecta el material contra la superficie a tratar para eliminar los contaminantes y en función del árido, de su tamaño, la distancia de proyección, el ángulo de trabajo, la forma de la boquilla y la presión de uso, conseguiremos diferentes grados de acabado que irán desde el Sa 1 a Sa 3. Después del proceso de chorreado (si lo miraran en una visión al microscopio), la superficie presenta una rugosidad superficial, como una serie de valles y picos con profundidades que varían entre 1,5 y 3,5 milésimas de milímetro perfectamente uniformes. Las medidas dependerán tanto de la presión del aire aplicada como de la granulometría de la partícula proyectada. Los productos que se utilizan como abrasivos son variables en función de la superficie a tratar pero los más habituales son el silicato de aluminio, silicatos de magnesio, piedra pómez, bicarbonato, granalla vegetal, vidrio sodiocálcico granulado y las microesferas de vidrio. Garantizamos que con el sistema de limpieza mediante chorreado abrasivo se consiguen unos acabados insuperables. Con el sistema de chorreado podemos preparar cordones de soldadura, cantos vivos o defectos del acero y eliminar la calamina, el óxido y la pintura vieja en mal estado Ventajas respecto a otros sistemas. 1 .- Acabados insuperables: más fricción y penetración que con cualquier otro método. 2 .- La superficie tratada devuelve a su estado natural. Queda como nueva. 3 .- Sin productos químicos que puedan dañar la superficie. Respeto del medio ambiente.
