# Azulejo de la serie Tricolor de Terrasmalt. 10x10x1cm

- Propiedad del archivo: CONSTRUNARIO
- Formato: FIEBDC-3/2012
- Programa: Construnario Versión 3.51
- Fecha de los precios: 13/09/2023
- Divisa: EUR

**TRICOL** m2 Azulejo de la serie Tricolor de Terrasmalt. 10x10x1cm
Nuestra serie Tricolor se caracteriza por la destonificación de los colores que dan un aspecto más artesanal a nuestros azulejos
