# Puerta metálica corredera cortafuego modelo Victoria de Mecosa. Certificada mediante certificado de prestaciones 0370-CPR-4174

- Propiedad del archivo: CONSTRUNARIO
- Formato: FIEBDC-3/2012
- Programa: Construnario Versión 3.51
- Fecha de los precios: 19/09/2023
- Divisa: EUR

**VICTORIA** u Puerta metálica corredera cortafuego modelo Victoria de Mecosa. Certificada mediante certificado de prestaciones 0370-CPR-4174
Las Puertas Correderas Cortafuegos modelo Victoria están diseñadas para el cierre y sectorización de huecos de grandes dimensiones, tanto en la posición siempre abierta como en su uso intensivo. Pueden ser manuales, semiautomáticas o automáticas.
