# Detector de movimiento para exterior, mural, referencia DM 180M de Fernando Carrasco. 230V CA

- Propiedad del archivo: CONSTRUNARIO
- Formato: FIEBDC-3/2012
- Programa: Construnario Versión 3.51
- Fecha de los precios: 21/09/2023
- Divisa: EUR

**DM180M** u Detector de movimiento para exterior, mural, referencia DM 180M de Fernando Carrasco. 230V CA
Detector infrarojo pasivo. Encendido/apagado automático del alumbrado en zonas de tránsito. Sensor crepuscular para evitar el encendido de las luces de día Potencia máxima de conmutación de las luces:1200W (lámpara incandescente), 300W (lámpara bajo consumo LED) Distancia máxima de detección 12 m Cobertura: 180º Grado de protección IP44
