# Andamio de aluminio ALUAND SEGURA de Plabell. Largo: 1,97

- Propiedad del archivo: CONSTRUNARIO
- Formato: FIEBDC-3/2012
- Programa: Construnario Versión 3.51
- Fecha de los precios: 02/10/2023
- Divisa: EUR

**ALUANDSEGURA** u Andamio de aluminio ALUAND SEGURA de Plabell. Largo: 1,97
Andamios de aluminio para uso profesional ALUAND SEGURA Unidireccional y Bidireccional. Largos 1,97 m. y 2,55 m. Ancho 1,35 m. Altura máxima 14,30 m. Fabricado totalmente en aluminio, sin componentes de plástico, que garantizan una larga durabilidad y gran fiabilidad con el paso del tiempo. No requiere de ningún contrapeso. Todos los montantes verticales pueden ser utilizados como una escalera integrada para subir, utilizando los robustos peldaños antideslizantes de Ø50 mm., soldados a los largueros con un paso regular de 30 cm., otorgando una gran comodidad. Ruedas con núcleo en nylon antiaplastamiento, y banda de apoyo antimarcas certificada EN1004. Incluye libro de instrucciones y mantenimiento. Enganche rápido con bloqueo automático, de óptimas dimensiones, garantizan un montaje simple y sobre todo muy rápido. Provista de escaleras y protecciones reglamentarias para desplazarse con grandes cargas manuales, utilizando barandillas internas y externas que siguen el perfil de la escalera, con un acceso para paso reglamentario y cómodo para llegar al piso de trabajo, a través de una trampilla de grandes dimensiones de 1,80 m. x 0,54 m. Su diseño de fabricación está pensado en la comodidad, resistencia y seguridad del producto. En Plabell somos fabricantes y por ello, si no encuentras la escalera, andamio o producto que se adapte a tus necesidades podemos hacerlo a medida siguiendo tus indicaciones. Para ver las características técnicas de los andamios de aluminio ALUAND SEGURA descarga la ficha del producto.
