# Grupos contraincendios UNE 23500-2018 Diesel-Jokey abastecimiento sencillo, referencia DUS 12-50 de Hidrobex

- Propiedad del archivo: CONSTRUNARIO
- Formato: FIEBDC-3/2012
- Programa: Construnario Versión 3.51
- Fecha de los precios: 06/10/2023
- Divisa: EUR

**DUS1250** Grupos contraincendios UNE 23500-2018 Diesel-Jokey abastecimiento sencillo, referencia DUS 12-50 de Hidrobex
Grupos contraincendios UNE 23500-2018 Diesel-Jokey abastecimiento sencillo
