# Puerta batiente cortafuegos de Roper

- Propiedad del archivo: CONSTRUNARIO
- Formato: FIEBDC-3/2012
- Programa: Construnario Versión 3.51
- Fecha de los precios: 10/10/2023
- Divisa: EUR

**PBCF** u Puerta batiente cortafuegos de Roper
La Puerta Batiente Cortafuegos ROPER está realizada con materiales de primera calidad, utilizando las últimas tecnologías en diseño y en fabricación.. Características Control de calidad, ensayos y acreditados según normativa Completamente montada lista para instalar Entrega inmediata Durabilidad Medidas normalizadas y especiales Distintos tipos de acabados y colores Disponible una gran variedad de accesorios
