# Caja mecanizadas Ø22,5mm para pulsadores y para aplicaciones estándar Irinox, referencia APH 16 25 de Eprom

- Propiedad del archivo: CONSTRUNARIO
- Formato: FIEBDC-3/2012
- Programa: Construnario Versión 3.51
- Fecha de los precios: 19/10/2023
- Divisa: EUR

**PH1625100000001** u Caja mecanizadas Ø22,5mm para pulsadores y para aplicaciones estándar Irinox, referencia APH 16 25 de Eprom
Tipología: Cajas mecanizadas Ø22,5mm para pulsadores y para aplicaciones estándar Material: Acero inoxidable AISI 304 Alto (mm): 160 Ancho (mm): 250 Profundidad (mm): 100 Placa de montaje: Sin placa de montaje
