# Relé de control de tensión monofásica de 30 a 300VAC/DC de Euromatel

- Propiedad del archivo: CONSTRUNARIO
- Formato: FIEBDC-3/2012
- Programa: Construnario Versión 3.51
- Fecha de los precios: 19/10/2023
- Divisa: EUR

**2390304** u Relé de control de tensión monofásica de 30 a 300VAC/DC de Euromatel
Funciones de Protección Control de Máxima Tensión (OVER) Control de Mínima Tensión (UNDER) Control de Tensión dentro del un Intervalo (WINDOW) Memoria de Defecto Opcional (+L) Requiere desconectar/reconectar la alimentación Características Alimentación multitensión 24 a 240VAC/DC Ejecución compacta con 2 contactos NAC Caja formato industrial de 25 mm de ancho Bornes para 4 mm², con tornillos imperdibles Inhibición a la puesta en marcha >>> 0...10segs Retardo al Disparo >>> 0,1...10segs Umbrales Un Ajustables Max: 10%...100% Un Min: 5%...95% Un
