# Adhesivo de contacto profesional de Unecol. Sin tolueno. Resiste altas temperatura. 5 litros

- Propiedad del archivo: CONSTRUNARIO
- Formato: FIEBDC-3/2012
- Programa: Construnario Versión 3.51
- Fecha de los precios: 24/10/2023
- Divisa: EUR

**ADHEPRO** l Adhesivo de contacto profesional de Unecol. Sin tolueno. Resiste altas temperatura. 5 litros
Adhesivo de contacto profesional, más rápido y resistente. Sin tolueno. Resiste altas temperatura
