# Grifo electrónico AQUA D03 de Robotbas. Caja mezcladora de 3 salidas

- Propiedad del archivo: CONSTRUNARIO
- Formato: FIEBDC-3/2012
- Programa: Construnario Versión 3.51
- Fecha de los precios: 25/10/2023
- Divisa: EUR

**AQUAD03** u Grifo electrónico AQUA D03 de Robotbas. Caja mezcladora de 3 salidas
Pulsador táctil con control de caudal y temperatura para caja mezcladora de 3 salidas. Dispone de 3 funciones para la “Selección de chorro”, funciones de “SPA” y una función “Favorita” personalizable por el usuario mediante la aplicación para dispositivos móviles “Room Control”.
