# Celosía fija PVC modelo CF-10 de StilCondal. 100 mm

- Propiedad del archivo: CONSTRUNARIO
- Formato: FIEBDC-3/2012
- Programa: Construnario Versión 3.51
- Fecha de los precios: 25/10/2023
- Divisa: EUR

**CF10** u Celosía fija PVC modelo CF-10 de StilCondal. 100 mm
Añadiendo la posibilidad de variar la distancia entre lamas según convenga. Celosía fija de PVC de 100mm.
