# Interruptor de nivel para líquidos accionado por campo magnético del flotador de Tecfluid

- Propiedad del archivo: CONSTRUNARIO
- Formato: FIEBDC-3/2012
- Programa: Construnario Versión 3.51
- Fecha de los precios: 26/10/2023
- Divisa: EUR

**INNIVEL** u Interruptor de nivel para líquidos accionado por campo magnético del flotador de Tecfluid
Depósitos de dosificación, depósitos auxiliares en maquinaria alimenticia, textil, química, control de nivel de transporte naval, marcha/paro de bombas por nivel, control a distancia de nivel de recepción de materias primas y alarma de máximo nivel.
