# Tubo rígido del tipo RLH 750+manguito, referencia 13006150 de Pemsa. DN50, gris

- Propiedad del archivo: CONSTRUNARIO
- Formato: FIEBDC-3/2012
- Programa: Construnario Versión 3.51
- Fecha de los precios: 31/10/2023
- Divisa: EUR

**PEM13006150** m Tubo rígido del tipo RLH 750+manguito, referencia 13006150 de Pemsa. DN50, gris
Precio: 15.88
Tubo rígido del tipo RLH para la protección de cables eléctricos en aplicaciones de edificación. Fabricado en material termoplástico (PC+ABS) libre de halógenos con un Índice de protección IP44, resistencia a la compresión de 750 N y resistencia a impactos de 6 J. Disponible en color gris (RAL 7035), con amplia variedad de medidas. Código EAN: 8431927067456 Código ETIM 8.0: EC001174
