# Prensaestopa Iris-M EMC, referencia 21034007 de Pemsa. PG 7 ( 3/ 6.5)

- Propiedad del archivo: CONSTRUNARIO
- Formato: FIEBDC-3/2012
- Programa: Construnario Versión 3.51
- Fecha de los precios: 31/10/2023
- Divisa: EUR

**PEM21034007** u Prensaestopa Iris-M EMC, referencia 21034007 de Pemsa. PG 7 ( 3/ 6.5)
Precio: 9.10
Prensaestopa Iris-M EMC, referencia 21034007 de Pemsa. PG 7 ( 3/ 6.5) Código EAN: 8431927097255 Código ETIM 8.0: EC000441
