# Pieza de unión para tramos de bandeja de chapa, referencia 71050500 de Pemsa. Ancho: 500. Protección: I304

- Propiedad del archivo: CONSTRUNARIO
- Formato: FIEBDC-3/2012
- Programa: Construnario Versión 3.51
- Fecha de los precios: 31/10/2023
- Divisa: EUR

**PEM71050500** u Pieza de unión para tramos de bandeja de chapa, referencia 71050500 de Pemsa. Ancho: 500. Protección: I304
Precio: 51.12
Pieza de unión para tramos de bandeja de chapa Pemsaband® valida para anchos de 300, 400, 500 y 600 mm, aportando la rigidez necesaria en la unión. Ancho 500 mm. Fabricada en acero y Sistema de protección GC o PG y en acero AISI 304 y AISI 316L. Acabado Acero Inoxidable AISI 304 Código EAN: 8431927089441 Código ETIM 8.0: EC002413
