# Soporte horizontal de 41x41 mm, referencia 82002613 de Pemsa. Ancho: 1000. Protección: GC

- Propiedad del archivo: CONSTRUNARIO
- Formato: FIEBDC-3/2012
- Programa: Construnario Versión 3.51
- Fecha de los precios: 31/10/2023
- Divisa: EUR

**PEM82002613** u Soporte horizontal de 41x41 mm, referencia 82002613 de Pemsa. Ancho: 1000. Protección: GC
Precio: 123.52
Soporte horizontal de 41x21 mm para la fijación a pared de bandejas portacables, tubos eléctricos y otras instalaciones de tuberías de calefacción, A/A, sistemas contra incendios, etc. Ancho 1000 mm. Excelente capacidad de carga. Sistema robusto y seguro. Fabricado en acero, disponible en varios sistemas de protección. Con sistema de protección GC Código EAN: 8431927110244 Código ETIM 8.0: EC001003
