# Silla ergonómica y para puestos directivos modelo Bloom de Tecno-Ofiss

- Propiedad del archivo: CONSTRUNARIO
- Formato: FIEBDC-3/2012
- Programa: Construnario Versión 3.51
- Fecha de los precios: 31/10/2023
- Divisa: EUR

**BLOOM** u Silla ergonómica y para puestos directivos modelo Bloom de Tecno-Ofiss
Las sillas Bloom incorporan un nuevo concepto de apoyo lumbar tanto estético como ergonómico. El apoyo se sujeta con unas tiras de plástico transparente que le hacen flotar sobre el respaldo y al estar fabricado con plásticos blandos asemeja el apoyo de la espalda al que se consigue con respaldos tapizados. Disponible con las estructuras en colores blanco y negro, con cabezal o sin el, mas toda la oferta de apoya-brazos y bases permite configurar la silla adecuada a su espacio de trabajo y su presupuesto.
